# Feuerwehr Nieder-Olm
Angebotsaufforderung (GAEB DA XML 3.2, DA83)
Projekt: 25-18
Währung: EUR
Vergabeart: Beschränkte Ausschreibung
Erstellt mit: GXML Toolbox V3.2 R20140604, ORCA AVA 23.1.1 - Professional Edition 23.01.01, 03.08.2026

## PROJEKTBESCHREIBUNG
PROJEKTBESCHREIBUNG

1. Projekt und Standort
Anbau Schlauchpflege Feuerwehr Nieder-Olm,
Am Engelborn 26-28, 55268 Nieder-Olm.
Das Baugrundstück befindet sich in einem Wohngebiet.
Das Baufeld liegt auf einer derzeit als Parkplatz genutzten, befestigten Fläche und grenzt teilweise an Grünbereiche.

2. Bauvorhaben
Errichtung eines eingeschossigen Anbaus an das bestehende Feuerwehrgebäude zur Nutzung als Schlauchpflegeraum.

Gebäudeklasse: 3
Geschosshöhe: ca. 4,25 m
Abmessungen: ca. 8,75 × 4,85 m
zusätzliche, teilüberdachte Rampe

Der Anbau erfolgt an der Nordseite des Bestandsgebäudes.

3. Baukonstruktion (Übersicht)
Massivbauweise mit:

Stahlbeton (Halbfertigteile)
Gründung über Streifenfundamente
geneigte Stahlbetondecke (ca. 10°) mit Kaltdachkonstruktion
Dachdeckung aus Stehfalzblech
Bodenaufbau mit Gefälleestrich, Abdichtung und Fliesenbelag
Wandflächen innen: Putz und Fliesen
Fassade: Wärmedämmverbundsystem mit Sockelausbildung

Zugänge über Außentür und Verbindung zum Bestandsgebäude.

4. Baustelleneinrichtung und Flächen
Die für die Bauausführung erforderliche allgemeine Baustelleneinrichtung, einschließlich Baustromversorgung, Bauwasseranschluss, Baustellenabsperrung (Bauzaun), Gerüststellung außenseitig (Fassade) sowie sanitäre Einrichtungen (mobile Toilettenanlage), wird bauseitig bzw. durch das Gewerk Rohbau hergestellt und vorgehalten.
Die Verpflichtung zur Verkehrssicherung im Zusammenhang mit den eigenen Leistungen bleibt hiervon unberührt und obliegt dem Auftragnehmer.

Das Gerüst wird außenseitig für die Dauer der Metallbaubeiten zur Mitbenutzung zur Verfügung gestellt.

Die Nutzung dieser Einrichtungen ist für die Ausführung der Putz- und Malerarbeiten vorgesehen und mit den Einheitspreisen abgegolten. Eine gesonderte Vergütung erfolgt nicht.

Auf dem Baufeld stehen nur begrenzte Lagerflächen (ca. 60 m²) zur Verfügung.
Materiallogistik ist entsprechend zu organisieren (empfohlen: "just-in-time"-Anlieferung).

Standorte für Materialcontainer etc. sind mit der Bauüberwachung abzustimmen.

Die Verrechnung von Baustrom und Bauwasser erfolgt gemäß der Anlage 214 Besondere Vertragsbedingungen der VG Nieder-Olm.

5. Erschließung und Verkehr
Die Zufahrt erfolgt über öffentliche Straßen.
Der Auftragnehmer hat:

Die Verkehrsführung eigenverantwortlich zu organisieren.
Verschmutzungen öffentlicher Verkehrsflächen ist unverzüglich zu beseitigen.

Parkflächen sind nur eingeschränkt nutzbar; ausgewiesene Bereiche für die Feuerwehr sind freizuhalten.

6. Sicherheit und Koordination
Es gelten die Vorgaben der Baustellenverordnung.
Ein Sicherheits- und Gesundheitsschutzplan (SiGe-Plan) wird bereitgestellt und ist zu beachten.
Der Auftragnehmer ist verantwortlich für:

- die eigene Arbeits- und Ablaufkoordination
- erforderliche Gefährdungsbeurteilungen

7. Baugrund und Wasserverhältnisse
Das vorliegende Baugrundgutachten ist für die ausgeschriebenen Putz- und Malerarbeiten nicht unmittelbar leistungsrelevant. Eine Einsichtnahme ist bei Bedarf möglich.

8. Umwelt- und Entsorgungsanforderungen
Die Entsorgung von Bau- und Abbruchabfällen erfolgt eigenverantwortlich durch den Auftragnehmer gemäß den geltenden gesetzlichen Vorschriften.
Abfälle sind:

- getrennt zu erfassen
- ordnungsgemäß zu entsorgen
- nachweispflichtig zu dokumentieren

Kontaminationen sind unverzüglich anzuzeigen.

## ALLGEMEINE HINWEISE
Allgemeine Hinweise

1. Allgemeines
Alle Leistungen sind vollständig und funktionsfähig gemäß Leistungsbeschreibung sowie den zugehörigen Planunterlagen auszuführen.

2. Leistungsumfang
Gegenstand dieser Ausschreibung sind Bauleistungen für den Anbau, insbesondere:

- Metallbauarbeiten (Türen und Fenster Montage)
- Herstellen eines Vordachs

3. Nebenangebote
Nebenangebote und Alternativangebote sind nicht zugelassen.

4. Bauablauf und Behinderungen
Eine Überschneidung mit anderen Gewerken ist möglich und zu berücksichtigen.
Behinderungen sind dem Auftraggeber unverzüglich gemäß § 6 VOB/B schriftlich anzuzeigen.

5. Dokumentation und Nachweise
Für die Abrechnung erforderliche Aufmaße, die nicht eindeutig aus den Unterlagen hervorgehen, sind gemeinsam mit der Bauüberwachung festzulegen.
Erforderliche Entsorgungsnachweise sind vorzulegen.

6. Koordination
Die Abstimmung mit anderen Gewerken erfolgt in Koordination mit der Bauüberwachung. Die Verantwortung für die eigene Leistung bleibt beim Auftragnehmer.

7. Angaben zu Produkten
Soweit im Leistungsverzeichnis vorgesehen, sind Angaben zu Fabrikaten und Produkten vollständig zu machen.

## TECHNISCHE VORBEMERKUNGEN METALLBAUARBEITEN
Technische Vorbemerkungen Metallbauarbeiten:

Geltungsbereich und Ausführungsgrundlage:
Für die Ausführung der ausgeschriebenen Leistungen gelten die VOB/B und VOB/C in der bei Veröffentlichung der Ausschreibung (bzw. Angebotsaufforderung) gültigen Fassung in Verbindung mit dem VOB-Ergänzungsband 2023.

Ergänzend sind die einschlägigen gesetzlichen Bestimmungen, die anerkannten Regeln der Technik sowie die Vorschriften der Berufsgenossenschaft der Bauwirtschaft (BG Bau) zu beachten.

Darüber hinaus sind unter anderem zu beachten :

- 18360 Metallbauarbeiten
- 18355 Stahlbauarbeiten
- 18364 Korrusionsschutz

Stoffe, Bauteile:

Alle verwendeten Materialien müssen den Anforderungen der statischen Berechnungen und den aus dem LV sich ergebenden Anforderungen sowie dem Punkt "Geltungsbereich und Ausführungsgrundlage" entsprechen. Widersprüche sind unmittelbar anzuzeigen.

Allgemeines:

Alle Metallteile, die nach dem Einbauen nicht mehr zugänglich sind, müssen - falls erforderlich - vorher einen entsprechenden Korrosionsschutz erhalten. Bei dem Zusammenbau unterschiedlicher Metalle muss sichergestellt sein, dass keine Kontaktkorrosion auftritt. Alle notwendigen Bohr- und Schweißarbeiten sind grundsätzlich vor dem Verzinken auszuführen, Späne von Bohren und Fräsen sowie Reste von Schleifstaub sind sofort von den bearbeiteten Teilen zu entfernen.

Feuerverzinkte Teile sind nicht zu fetten, sondern anderweitig (z.B. im Chromsäurebad) zu passivieren. Fehlstellen und Beschädigungen sind auf der Baustelle nach Möglichkeit mit Spritzverzinkung zu beseitigen, anderenfalls ist Zinkstaubbeschichtung mit 94 - 96 % Zinkstaubanteil zulässig.

Die Verbindung von Bauteilen als lösbare oder nicht lösbare Verbindung ist dem Auftragnehmer freigestellt, sofern sich nicht aus Plänen, Beschreibungen, Werkzeichnungen oder Normen etwas anderes ergibt. Für Anschlüsse, Montagestöße und Schweißnähte hat der Auftragnehmer selbst den  Nachweis zu führen. Dehnungs- und Montagestöße sind in ausreichender Zahl einzuplanen. Sie sind so zu gestalten, dass eine geräuschlose und ungehinderte Bewegung der Elemente untereinander und gegen den Baukörper gewährleistet ist. Der Auftragnehmer hat im Zuge der Auftragserteilung die erforderlichen Schweißnachweise zu erbringen.

Zur Verankerung der Vordachkonstruktion in dafür vorgesehene Bauelemente sind nur Dübel mit bauaufsichtlicher Zulassung zu verwenden.

Gefahrbereiche bei Montagearbeiten sind abzusperren und zu kennzeichnen. Entstehen dadurch Behinderungen für andere Unternehmer oder Dritte, sind der Zeitraum der Absperrung sowie alternative Maßnahmen mit der Bauleitung abzustimmen.

Das Lagern von Druckgasflaschen in Kellerräumen, Treppenhäusern, Durchgängen und Durchfahrten ist untersagt. Ein Feuerlöscher, tragbar, der Klasse C nach DIN EN 2 - oder vergleichbar einsetzbar - muss bei Arbeiten mit brennbaren Gasen vorhanden sein.

Verzinkung:

Wenn im LV nicht anders beschrieben sind die Hinweise der DIN EN ISO 1461 zu beachten!
Vor der Feuerverzinkung ist die Stahloberfläche gemäß DIN EN ISO 12944-4 vorzubehandeln.

Preisinhalte:

In Ergänzung der DIN-Vorschriften gilt, das mit den Preisen abgegolten ist:

- Ist für Normelemente oder -bauteile eine allgemeine statische Berechnung Bestandteil des Preises und ist sie auf Verlangen vorzulegen oder - als Kopie - auszuhändigen, so gehört dieses zu den Nebenleistungen.

In allen Teilen gelesen und anerkannt

Fabrikate und Produkte
Soweit im Leistungsverzeichnis Fabrikate nicht ausdrücklich vorgegeben sind, hat der Bieter die von ihm angebotenen Fabrikate und Typen vollständig anzugeben.

Die angebotenen Produkte müssen den in der Leistungsbeschreibung genannten technischen Anforderungen sowie den anerkannten Regeln der Technik entsprechen.

Der Auftraggeber behält sich die Prüfung der angebotenen Fabrikate auf Übereinstimmung mit den Anforderungen der Leistungsbeschreibung vor. Nicht gleichwertige Produkte können zurückgewiesen werden.

Nach Fertigstellung der Arbeiten ist dem Auftraggeber eine Dokumentation der verwendeten Materialien (Hersteller, Fabrikat, Verwendungsbereich) zu übergeben.

..........................................................................
( Ort / Datum / Stempel mit rechtsverbindlicher Unterschrift )

## 05 Metallbauarbeiten

### Titel 01 Baustelleneinrichtung

**01.1 BE: Baustelleneinrichtung**
Einrichten, Vorhalten über die vereinbarte Leistungszeit sowie Räumen der Baustelle und Wiederherstellen des Geländes einschließlich dem Entfernen von Verunreinigung.

Die nachfolgend beschriebenen Leistungen werden nicht gesondert vergütet und sind in diese Position und / oder in die Einheitspreise der Leistungspositionen einzurechnen:

- Herrichten und Sichern der erforderlichen Lager- und Arbeitsplätze
- liefern der notwendigen Maschinen, Geräte, Hebezeuge, Kräne und Hilfsmittel
- liefern und aufbauen der benötigten Arbeitsgerüste und Hubarbeitsbühnen
- Material - Vorhaltekosten
- erforderliche Schutz- und Absturzgerüste
- Sicherungsmaßnahmen innerhalb des Gebäudes
- Transport-, Be- und Entladekosten
- alle sonstigen Kosten, die der Auftragnehmer zur ordnungsgemäßen Durchführung der Bauaufgabe zu erbringen hat
Menge: 1,000 Stk

**01.2 VA: Metallbeschichtung - Fehlstellen ausbessern**
Fehlstellen bzw. Beschädigungen am Metallüberzug
ausbessern.

- Stückverzinkung gemäß DIN 50976
- Sollschichtdicke 100 mym
- ohne zusätzliche Oberflächenbehandlung
- zu behandelnde Fläche 100 %
- Fläche bis 50 cm²
Menge: 3,000 Stk

**01.3 Werkstattzeichnungen**
*** Pauschalposition
Erstellen von Ausführungs- und Werkstattzeichnungen.

Vom AN sind sämtliche Ausführungs- und Werstattzeichnungen für Fenster, Türen und Tore sowie das Vordach anzufertigen und durch den AG freigeben
zu lassen.

Die Fertigung der Konstruktionen darf lediglich nach
geprüften und freigegebenen Plänen erfolgen.

Die Kosten hierfür sind pauschal anzubieten.
Menge: 1,000 psch

### Titel 02 Fenster

*Hinweis: Systembeschreibung Aluminium Fenster-System und Leitfabrikat.*
Aluminium Fenster-System mit ca. 60 mm Grundbautiefe.

Konstruktionsmerkmale:
Raumseitig aufschlagender Flügelrahmen mit ca. 10 mm Flächenversatz zur Rahmenebene, Außenseite flächenbündig.
Die Hohlkammermitteldichtung wird im Bereich der Dämmzone angeordnet.
Das System ist mit rechteckigen Glasleisten auszustatten.
Die Montage der Glasleisten erfolgt mittels toleranzausgleichenden Kunststoffhaltern.
Für den erhöhten Wärmeschutz sind Verglasungsdichtungen mit Fahnen einzusetzen.

Profilbautiefen:
Blendrahmen, Pfosten, Riegel ca. 60 mm
Flügelrahmen ca. 70 mm

Profilansichtsbreiten:
Blendrahmen, unten ca. 94 mm
Blendrahmen, seitlich und oben ca. 69 mm
Pfosten ca. 94 mm
Riegel ca. 94 mm
Flügelrahmen (Fenster) ca. 41 mm
Flügelrahmen (Fenstertür) ca. 61 mm
Stulpprofil (Fenster) ca. 67 mm

Leitfabrikat: Schüco AWS 60 oder gleichwertig. Gleichwertig sind ausschließlich Systeme, die sämtliche in den Ausschreibungsunterlagen geforderten technischen, konstruktiven und gestalterischen Eigenschaften erfüllen. Der Nachweis der Gleichwertigkeit ist mit dem Angebot vorzulegen.

**02.1 Aluminium Einfachfenster, 3-teilig, b=2760mm h=700mm**
STLB-Bau 2026-04 026
Einfachaußenfenster,
Breite Blendrahmen '2760' mm,
Höhe Blendrahmen '700' mm, 3-teilig, senkrecht geteilt, mit durchlaufenden Pfosten, Wandaufbau im Anschlussbereich einschalig mit WDVS, Befestigungsuntergrund Normalbeton, Leibung mit stumpfem Anschlag, Leibungsmontage außen,
bauphysikalische Anforderungen: Schlagregendichtheit Klasse 7 A (300 Pa) DIN EN 12208, bewertetes Schalldämm-Maß DIN 4109 Rw 30 dB, Wärmeschutz DIN EN ISO 10077-1, DIN 4108-4 Uw kleiner gleich 1,3 W/m2K, Einbruchhemmung RC 2 DIN EN 1627, angriffhemmend P4A DIN EN 356,
Rahmen aus Aluminium, flächenbündig, Rahmenoberfläche außen pulverbeschichtet, Sollschichtdicke DIN EN ISO 12944-5 60 mym, Rahmenoberfläche innen wie außen, Befestigung des Rahmens mit Laschen/Schlaudern/Krallen,
1. Teil festverglast, 2. Teil Drehkipp, 3. Teil festverglast,
Fenster transparent, Füllung aus Isolierglas, 3-fach, 3 Füllungen, mit 2 Anschlagdichtungen, mit Beschlag, Fenstergriff aus beschichtetem Aluminium, Abdichtung der äußeren Dichtebene mit imprägniertem Fugendichtungsband aus Schaumkunststoff, Beanspruchungsgruppe 1 DIN 18542, umlaufend, Abdichtung der inneren Dichtebene mit Dichtstoff (zulässige Gesamtverformung mind. 12,5 %), umlaufend, einschl. Verleistung, Dämmebene (Funktionsebene) vollständig ausfüllen, mit Polyurethan-Ortschaum,
Hersteller und Typ '....................................................'
vom Bieter einzutragen,
Ausführung gemäß Einzelbeschreibung,
Einzelbeschreibungs-Nr 'Windlasten gemäß DIN1055-4'
.
Menge: 2,000 St

**02.2 Außenfensterbank Strangpressprofil D 1,5mm B 170mm L 2750 mm**
STLB-Bau 2026-04 022
Außenfensterbank aus Aluminium-Strangpressprofilen DIN EN 755-2, beschichtet, Dicke 1,5 mm, Breite 170 mm,
Länge '2750' mm, mit vorderer Abkantung und hinterer Aufkantung, Aufkantung mit Dichtungsanschlussprofil, Höhe der vorderen Abkantung 40 mm, Höhe der hinteren Aufkantung 30 mm, einschl. Antidröhnschicht, mit seitlichen Abschlüssen,
Fensterbank, Hersteller und Typ '....................................................'
vom Bieter einzutragen,
verdeckt befestigen, Untergrund Normalbeton, unterstopfen mit Faserdämmstoff.
Menge: 5,500 m

### Titel 03 Türen & Tore

*Hinweis: Leitfabrikat Nebeneingangstür*
Leitfabrikat: Hörmann Stahl-Außentür STU, 2-flügelig oder gleichwertig. Gleichwertig sind ausschließlich Systeme, die sämtliche in den Ausschreibungsunterlagen geforderten technischen, konstruktiven und gestalterischen Eigenschaften erfüllen. Der Nachweis der Gleichwertigkeit ist mit dem Angebot vorzulegen.

**03.1 Nebeneingangstür, Drehflügeltür 2flg, b=2010mm h=2510mm**
STLB-Bau 2026-04 026
Außentürelement, als Nebeneingangstür, als Drehflügeltür, 2-flügelig, mit Anschlagfalz,
Breite Nennmaß Wandöffnung '2010' mm,
Höhe Nennmaß Wandöffnung '2510' mm, Wandaufbau im Anschlussbereich einschalig mit WDVS, Befestigung an Stahlbeton, Leibungsmontage außen, in Öffnungen mit stumpfem Anschlag,
bauphysikalische Anforderungen: Schlagregendichtheit Klasse 7 A (300 Pa) DIN EN 12208, bewertetes Schalldämm-Maß DIN 4109 Rw 30 dB, Wärmeschutz DIN EN ISO 10077-1, DIN 4108-4 Ud kleiner gleich 1,8 W/m2K, Einbruchhemmung RC 2 DIN EN 1627,
Ausführung mit Blockzarge/Blendrahmen, Zarge aus Stahlblech, Zarge pulverbeschichtet, Sollschichtdicke DIN EN ISO 12944-5 60 mym, Breite des Zargenspiegels 75/100 mm, mit Bodeneinstand, ohne Türschwelle,
Ausführung als Metalltür, vollflächig, Türflügel aus Stahl, Oberfläche der Öffnungsfläche pulverbeschichtet, Oberfläche der Schließfläche pulverbeschichtet, Sollschichtdicke DIN EN ISO 12944-5 60 mym, mit Bändern, 3 Bänder je Flügel,
vorgerichtet für Notausgangsverschluss DIN EN 179 Typ A Drücker-Betätigung, vorgerichtet für Einsteckschloss, vorgerichtet für Obentürschließer, vorgerichtet für Falztreibriegel, mit Bodendichtung, absenkbar, Abdichtung der äußeren Dichtebene mit imprägniertem Fugendichtungsband aus Schaumkunststoff, Beanspruchungsgruppe 1 DIN 18542, 3-seitig, Abdichtung der inneren Dichtebene mit Dichtstoff (zulässige Gesamtverformung mind. 12,5 %), 3-seitig, einschl. Verleistung, Dämmebene (Funktionsebene) vollständig ausfüllen, mit Polyurethan-Ortschaum,
Ausführung gemäß Einzelbeschreibung,
Einzelbeschreibungs-Nr 'inkl. Falztreibriegel im Standflügel, Verrieglung nach oben'

Hersteller und Typ '....................................................'
vom Bieter einzutragen,
max. Winddruck in kN/m2 'Windlastengemäß DIN1055-4'
.
Menge: 1,000 St

**03.2 Drückergarnitur Außentür**
STLB-Bau 2026-04 029
Drückergarnitur DIN EN 1906, Gebrauchskategorie Klasse 3, Dauerfunktionstüchtigkeit Klasse 7, Feuerbeständigkeit Klasse 0, Sicherheit Klasse 0, Einbruchschutz Klasse 2, Korrosionsbeständigkeit DIN EN 1670 Klasse 3, Ausführungsart Typ A, als Wechselgarnitur mit Drücker und Türknauf, nicht drehbar, aus nichtrostendem Stahl, matt gebürstet, Kurzschild, verdeckt verschrauben,
Hersteller und Typ '....................................................'
vom Bieter einzutragen.
Menge: 1,000 St

**03.3 Obentürschließer Außentür**
STLB-Bau 2026-04 029
Obentürschließer Größenklasse 3 DIN EN 1154, für Außentür, 2-flügelig, mit Gleitschiene mit mechanischer Feststellung, Schließfolgeregler integriert, Einbau in Bandgegenseite, Korrosionsbeständigkeit DIN EN 1670 Klasse 3,
Hersteller und Typ '....................................................'
vom Bieter einzutragen.
Menge: 1,000 St

**03.4 Türbodendichtung Außentür**
STLB-Bau 2026-04 029
Türbodendichtung mit automatischem Dichtschluss, als Hohlkammerprofil,
Hersteller und Typ '....................................................'
vom Bieter einzutragen.
Menge: 1,000 St

**03.5 Einsteckschloss Rohrrahmentüren**
STLB-Bau 2026-04 029
Einsteck-Schwenkriegelschloss für Rohrrahmentüren,
Klassifizierung DIN EN 12209:
- Gebrauchskategorie Klasse 3,
- Dauerfunktionstüchtigkeit Klasse C,
- Feuerbeständigkeit, Rauch- und Feuerschutz Klasse 0,
- Korrosionsbeständigkeit und Temperatur Klasse C,
- Schutzwirkung und Anbohrwiderstand Klasse 3,
für Stahltüren, mit Panikfunktion, als Wechselfunktion, Schlossmaße DIN 18251, vorgerichtet für Profilzylinder DIN 18252, 2tourig, für 2-flügelige Tür, Stulp aus Stahl, korrosionsgeschützt, Falle und Riegel aus Stahl, korrosionsgeschützt,
Hersteller und Typ '....................................................'
vom Bieter einzutragen.
Menge: 1,000 St

**03.6 Türfalztreibriegel Standflügel**
STLB-Bau 2026-04 029
Türfalztreibriegel mit Baskülhebel, Treibstangen aus verzinktem Stahl.
Menge: 1,000 St

**03.7 Türschwellenprofil, Edelstahlblech V4A, U-förmig gekantet**
Liefern und fachgerechtes Montieren eines Türschwellenprofils aus Edelstahl V4A (Werkstoff-Nr. 1.4571), für den Einsatz im Außenbereich, einschließlich aller erforderlichen Nebenleistungen.

Ausführung / Maße:
Blechdicke: 2,0 mm
Kantung: 2-fach gekantet, U-förmig, 90°
Gesamtlänge: 2.000 mm
Gesamtbreite (abgewickelt): 400 mm
Schenkellängen: 250 mm, 110 mm, 40 mm

Besondere Anforderungen:
Oberfläche des 110 mm breiten Schenkels oberseitig mechanisch aufgeraut bzw. rutschhemmend bearbeitet, geeignet als begehbare Fläche im Außenbereich
Profil dient als Türschwellenprofil im Übergangsbereich zwischen Tür und angrenzendem Pflasterbelag.
Überbrückung einer ca. 100 mm starken Perimeterdämmung (Dämmung bauseitig durch Rohbaugewerk).
Profil ist so auszubilden und zu montieren, dass eine passgenaue Aufnahme der Perimeterdämmung gewährleistet ist.

Montage:
Montage im Bereich der ca. 2,00 m breiten Türöffnung
Befestigung stirnseitig in Stahlbetondecke
Verwendung zugelassener, korrosionsbeständiger Befestigungsmittel, geeignet für Außenbereich und entsprechend statischer Erfordernis
Oberkante Edelstahlprofil bündig mit Oberkante Fertigfußboden (OKFFB)
Im Kontaktbereich zwischen Edelstahlprofil undAusgangstür aus pulverbeschichtetem Blech sind zur Trennung EPDM-Streifen einzulegen.
Menge: 2,000 m

*Hinweis: Leitfabrikat Schiebetoranlage*
Leitfabrikat: Hörmann Mehrzweck-Schiebetor FST MZ-1 OD oder gleichwertig. Gleichwertig sind ausschließlich Systeme, die sämtliche in den Ausschreibungsunterlagen geforderten technischen, konstruktiven und gestalterischen Eigenschaften erfüllen. Der Nachweis der Gleichwertigkeit ist mit dem Angebot vorzulegen.

**03.8 1-flügelige Schiebetoranlage**
Liefern und montieren einer einflügeligen Schiebetoranlage in  Metallbauweise für den Innenbereich.

1-flügelig, manuell betätigt, zur Wandmontage

Rohbauöffnung: ca. 1700 x 2490 mm (BxH)

Türblatt:
Ausführung in Paneel-/Sandwichbauart, Bautiefe ca. 70-75 mm,
Deckschalen aus Stahlblech, pulverbeschichtet ähnlich RAL 7016, Materialdicke ca. 1,0 mm, Torblattgewicht ca. 35-45 kg/m²,
mit elementstoßseitig dicht schließender Verbindung,
ohne Bodenführungsschiene
mit Wandführung zur Sicherstellung der lagefixierten Türbewegung.

Beschlagsystem:
obenliegende Laufschiene mit dazugehörigen Laufrollen,
mehrfach kugelgelagert, geeignet für dauerhaft leichtgängigen Betrieb, mit geeigneten Aufhängungen und Justiermöglichkeiten zur exakten Ausrichtung des Türblattes.
Deckschalen aus Stahlblech, pulverbeschichtet ähnlich RAL 7016, Materialdicke ca. 1,0 mm,

Torausführung:
stumpf auflaufend in vertikalem Einlaufprofil gemäß Torsystem
Deckschalen aus Stahlblech, pulverbeschichtet ähnlich RAL 7016, Materialdicke ca. 1,0 mm,

Ausstattung:
- Handgriff / Griffmuschel aus Metall (Edelstahl),
- Schlossausbildung als Hakenfallenschloss, Dornmaß ca. 250 mm, zur Aufnahme eines Profilzylinders vorbereitet,
- inkl. Lieferung eines Blindzylinders
- ohne automatische Antriebe.

Montage:
Befestigung an tragfähigem Untergrund (Mauwerk im Bereich der Leibung, Stahlbeton am Sturz) unter Verwendung der
herzustellenden Distanzkonstruktion (Metall-Unterfütterung)
gemäß gesonderter Position.

Die Schiebetüranlage ist auf der Distanzkonstruktion flucht- und lotgerecht zu montieren und so einzustellen, dass ein dauerhaft leichtgängiger, geräuscharmer und verschleißarmer Betrieb gewährleistet ist.

Leistungsumfang:
- Aufmaß vor Ort,
- Lieferung aller Komponenten,
- Montage einschließlich mittels zugelassener
  Befestigungsmittel nach Herstellerangabe und Nebenarbeiten,
- funktionsfertige Einstellung der Anlage,
- Berücksichtigung der erforderlichen Abstände zur bauseitigen
  Oberfläche (Fliesenbelag).

Nachweise:
CE-Kennzeichnung nach DIN EN 13241 oder gleichwertig.

Fabrikat:

'......................'
vom Bieter einzutragen.
Menge: 1,000 Stk

**03.9 Auffütterung / Distanzkonstruktion für Wandmontage Schiebetüranlage**
Liefern und herzustellen einer durchgehenden, flächigen Distanzkonstruktion zur Montage einer wandgeführten Schiebetüranlage, zur Überbrückung eines
bauseitigen Wandversatzes (Fliesen-/Putzebene) von ca. 15-20 mm.

Ausführung als durchgehendes Metall-Distanzprofil aus Aluminium (EN AW-6060/6082) oder gleichwertig, alternativ Stahl S235, feuerverzinkt, Dicke ca. 20 mm, Breite entsprechend Systemanforderung der Laufschiene und des Anlaufpfostens.

Montage:
- kraftschlüssige, flucht- und lotrechte Befestigung an tragfähigem Untergrund (Mauerwerk, verputzt),
- einschließlich erforderlicher Befestigungsmittel (z. B. Dübel, Schrauben),
- einschließlich Ausgleich und Justierung von Unebenheiten mittels geeigneter Distanzmittel,
- Herstellung einer durchgehenden, ebenen und lastabtragenden Auflagefläche  für Laufschiene und Anlaufpfosten.

Leistungsumfang:
- Aufmaß vor Ort,
- Lieferung, Zuschnitt und Anpassung der Distanzprofile,
- vollständige Montage einschließlich aller Nebenarbeiten,
- Berücksichtigung der erforderlichen Abstände zur bauseitigen Oberfläche
  (z. B. Fliesenbelag) für einen einwandfreien Türlauf.

Die Distanzkonstruktion ist so auszubilden, dass eine dauerhaft stabile, verformungsfreie und funktionssichere Befestigung der Schiebetüranlage
gewährleistet ist.

Abrechnung: nach Länge der montierten Distanzkonstruktion [m].
Menge: 10,000 m

*Hinweis: Leitfabrikat Dehungsfugenzarge*
Leitfabrikat: BOS Best Of Steel Dehnungsfugenzarge
oder gleichwertig. Gleichwertig sind ausschließlich Systeme, die sämtliche in den Ausschreibungsunterlagen geforderten technischen, konstruktiven und gestalterischen Eigenschaften erfüllen. Der Nachweis der Gleichwertigkeit ist mit dem Angebot vorzulegen.

**03.10 Dehnungsfugenzarge**
Dehnungsfugenzargenkonstruktion, wandumfassend, ohne Türblatt.

Liefern und montieren einer wandumfassenden Dehnungsfugenzarge zur Ausbildung eines Durchgangs in einer Bauteilfuge zwischen zwei parallel verlaufenden Wandschalen.

Einbauort:
Zweischaliger Wandaufbau aus Massivwänden (Stahlbetonwandscheibe Neubau / Mauerwerk Bestand)
mit Wandstärken von ca. 250 mm und 240 mm sowie dazwischenliegender Bauteilfuge von ca. 60 mm.

Abmessungen:
Rohbauöffnung: ca. 1700 x 2490 mm (B x H)

Zarge:
- Ausführung als 2-teilige, wandumfassende Dehnungsfugenzarge
- Nutzung als offener Durchgang ohne Türblatt
- Ausbildung zur Aufnahme von Bauteilbewegungen im Bereich der Fuge von bis zu ±10mm (vertikal)

Maulweite Zarge 1: 250+15+15=280 mm
Maulweite Zarge 2: 240+15+15=270 mm
Bauteilfuge: 60mm
Gesamttiefe Zarge: 610 mm
Spiegel vorne / hinten:
35  /  35 mm
Putzwinkel vorne/hinten:
15  /  15 mm

Material:
- Stahlblech, feuerverzinkt nach DIN EN 10346 oder gleichwertig
- Blechdicke mindestens 1,5 mm
- Oberfläche grundiert, geeignet für bauseitige Beschichtung

Ausführung:
- ohne Bandaufnahmen
- ohne Schließblech und Schlossaussparungen
- ohne Dichtungen
- mit durchgehender, sauber gekanteter Sichtkante im Durchgangsbereich

Montage:
- fachgerechter, lot- und fluchtgerechter Einbau in die bestehende Wandöffnung
- kraftschlüssige Befestigung an beiden Wandseiten
- gleitende bzw. bewegungsaufnahmefähige Anschlussausbildung zwischen
  den Bauteilen entsprechend den anerkannten Regeln der Technik
- Ausbildung der Anschlüsse so, dass Bewegungen der Baukörper schadensfrei aufgenommen werden können

Leistungsumfang:
- Aufmaß vor Ort
- Lieferung, Montage und Einpassung
- sämtliche Befestigungs- und Verbindungsmittel
- Nebenarbeiten einschließlich Anpassungen an den Bestand

Besondere Anforderungen:
Die Zarge ist so auszubilden und einzubauen, dass keine unzulässigen Zwängungen entstehen und die Funktionsfähigkeit der Bauteilfuge dauerhaft erhalten bleibt.

Fabrikat:

'......................'
vom Bieter einzutragen.
Menge: 1,000 Stk

### Titel 04 Vordach

*Hinweis: Leitfabrikat Vordach*
Leitfabrikat: Portal Vordachsysteme GmbH, Platin Vordach
oder gleichwertig. Gleichwertig sind ausschließlich Systeme, die sämtliche in den Ausschreibungsunterlagen geforderten technischen, konstruktiven und gestalterischen Eigenschaften erfüllen. Der Nachweis der Gleichwertigkeit ist mit dem Angebot vorzulegen.

**04.1 Vordach, freitragend, 3000mm x 1200mm**
Liefern und montieren eines freitragenden Vordachs aus Metall einschließlich Tragwerk zur Befestigung an der Fassade mit Wärmedämmverbundsystem (WDVS),auf bauseitige Schwerlastkonsolen aus Polyurethan-Hartschaum, Maße 250/250 mm, ohne zusätzliche Stützen.

Ausführung:
Abmessungen ca.: 3,00 × 1,20 m
Bauhöhe ca.: 240-250 mm
Konstruktion: korrosionsbeständiges Metall, Aluminium
umlaufende Blendenkonstruktion
integrierte innenliegende Entwässerung mit seitlichem Wasserauslass als Speier (in Vorderansicht links)

Dachaufbau:
untere Metallpaneele (geschlossen, beschichtet)
obere Abdeckung als Wetterschutzhaube

Oberflächen pulverbeschichtet, RAL 7016 Anthrazitgrau

Tragwerk:

freitragende Befestigung über auskragende Tragkonstruktion
bestehend aus:

Flachstahlkonsolen (ca. 70mm x 12mm)
mit Kopfplatten (ca. 200mm x 200mm),
Stahl verzinkt,
Dimensionierung nach statischen Erfordernissen,
Schneelast = 0,85 kN/m²
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
Befestigung:
Montage auf bauseitigen Schwerlastkonsolen 250/250 im WDVS mittels zugelassenen Befestigungsmitteln

Montagehöhe ca. 3,00m über Gelände

In die Leistung einzukalkulieren sind :

Aufmaß
erforderliche Hebezeuge und Gerüste
Abdichtungsanschlüsse an Fassade

Systemskizze:
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Fabrikat:

'......................'
vom Bieter einzutragen.
Menge: 1,000 Stk

**04.2 Statischer Nachweis: Vordach**
*** Pauschalposition
Das Vordach ist als Systemkonstruktion eines Herstellers mit prüffähiger Typenstatik zu liefern und zu montieren.

Die Typenstatik einschließlich aller erforderlichen Nachweise und Befestigungsdetails ist vom AN unmittelbar nach Auftragsvergabe vorzulegen und dem Bauherren sowie dem Prüfingenieur zur Prüfung zu übergeben. Erforderliche objektspezifische Anpassungen (insbesondere Anschlüsse und Verankerung) sind Bestandteil der Leistung und mit den Preisen abgegolten.

Die Anzahl der erforderlichen Kopien und das Prüfungs- prozedere sind mit dem Auftraggeber bzw. dessen Vertretern abzustimmen.
Menge: 1,000 psch
